# Schloss Marienburg - BA2 LV09 Rohbau Terrasse
Angebotsaufforderung (GAEB DA XML 3.2, DA83)
Projekt: 23-211-0
Währung: EUR
Auftraggeber: Stiftung Schloss Marienburg, Marienberg 1, 30982 Pattensen
Ausführungsort: Sanierung Schloss Marienburg, BA 2.2 Terrasse Süd
Erstellt mit: BUILDUP, BUILDUP v30.0.0.0, 28.09.2026

## 009 BA2 LV09 Abbruch- und Rohbauarbeiten (Terrasse)

### 9 BA2 LV09 Abbruch- und Rohbauarbeiten (Terrasse)

*Hinweis: Allgemeine Erläuterungen zum Leistungstext*
1. Allgemeine Baubeschreibung
Die Stiftung Schloss Marienburg beabsichtigt die Sanierung des Schlosses. Das Gebäude ist ein eingetragenes Baudenkmal. Die historische Bausubstanz ist zu schonen und zu erhalten. Die Erfordernisse aus dem Denkmalschutz verlangen von allen am Bau beteiligten Firmen eine besondere Vorsicht und Sorgfalt und eine enge Abstimmung mit der Bauleitung.
Alle Mitarbeitende sind von der Firmenleitung auf den Denkmalwert des Gebäudes und die hieraus erwachsenden Notwendigkeiten bei der Arbeit hinzuweisen.
Im Bauabschnitt 2.2 ist die Nutzbarmachung der Terrasse Süd vorgesehen. Dafür wird die Betonoberfläche abgebrochen und ein neuer Bodenaufbau mit wassergebundener Wegedecke eingebracht. Der neue Bodenaufbau umfasst ebenso eine neue Entwässerung. Teile der Betonoberfläche überdecken eingewölbte Kellerräume, deren Konstruktion durch Stahlbetondecken ersetzt werden. Es werden Türöffnungen für eine bessere Zugänglichkeit geschaffen.

1.1. Lage der Baustelle
Der Baustellenbereich Terrasse Süd ist Teil des Schlosses, das sich am Marienberg 1 in Pattensen befindet.

1.2. Baustellenzufahrt
Bis Dezember 2026:
Westlich der Hauptzufahrt zum Schlossgebäude wurde ein Mauerdurchbruch mit ca. 4 m Breite durch die umgrenzende Schlossmauer hergestellt und mit einem hölzernen Bautor verschlossen. Das Bautor lässt sich von außen öffnen und ist mit einem Zahlenvorhängeschloss versehen.
Im Schlosspark steht im Bereich des Westflügels eine ca. 860 m² große BE-Fläche zur Verfügung. Von hier ist außerdem eine Baustraße bis zur Terrasse Süd angelegt, welche für eine Befahrbarkeit für Fahrzeuge bis max. 7,5 to (z.B. Kompaktradlader 5-7t) ausgelegt ist.
Ab Januar 2027:
Die Hauptzufahrt erfolgt an der Weggabelung Hauptzufahrt zum Schloss/Stiftungsparkplatz/Zufahrt zum Mauerdurchbruch. An der Hauptzufahrt findet eine Zugangskontrolle durch einen Sicherheitsdienst statt. Bezüglich der Zugangsregelungen siehe auch "Weitere Besondere Vertragsbedingungen".
Durch die Hauptzufahrt ist der Schlosshof erreichbar (lichte Breite ca. 2,4m, lichte Höhe ca. 2,7m). Die Tore werden durch den Sicherheitsdienst geöffnet und geschlossen.
Weitere Informationen zur vorhandenen Baustelleneinrichtung sind in den beiliegenden Planunterlagen zu entnehmen.

1.3 Naturschutz und Umweltbaubegleitung
Im Rahmen der Sanierungsmaßnahmen sind naturschutzrechtliche Belange zu berücksichtigen. Zur Prävention und der Vermeidung von ökologischen und ökonomischen Schäden ist vom AG eine Umweltbaubegleitung beauftragt, welche sämtliche naturschutzrechtlich relevanten Baumaßnahmen fachlich begleitet.
Folgende Auflagen aus der naturschutzrechtlichen Genehmigung sind einzuhalten:
-  Der Einsatz lärmintensiver Maschinen und die Befahrung des Gebietes sind auf das zur  Umsetzung der Maßnahmen notwendige Minimum zu beschränken.
-  Arbeiten in der Nacht und in der Dämmerungsphase (eine Stunde vor Sonnenuntergang  und eine Stunde nach Sonnenaufgang) sind zu unterlassen.

1.4 Bauablauf
Vor Beginn der Arbeiten wird der AN von der örtlichen Bauleitung eingewiesen.

1.5 Öffnungszeiten
Die hier aufgeführten Baustellenöffnungszeiten entsprechen der maximal möglichen Regelarbeitszeit. Die Baustellenöffnungszeiten entsprechen den Anwesenheitszeiten des Sicherheitsdienstes. Bezüglich der Zugangsregelungen siehe auch "Weitere Besondere Vertragsbedingungen".
Die tatsächliche arbeitstägliche Regelarbeitszeit richtet sich nach dem Bedarf der Baumaßnahme.
Montag bis Freitag 7:00 bis 18:00 Uhr (bzw. verkürzt gem. Vorgabe Naturschutz, s. Pkt. 1.3).
Arbeiten an Wochenenden sowie Feiertagen sind in aller Regel nicht möglich. Die Anordnung auf Abweichung von der Regelarbeitszeit durch den AG bleibt von dieser Regelung unberührt. Die Einholung behördlicher Erlaubnisse für Sonn- und Feiertagsarbeit sowie Ausnahmezulassung für Bauarbeiten während der gesetzlich geschützten Ruhezeiten (Sonn- und Feiertage 22:00 - 6:00 Uhr) obliegt dem AN.

1.6 Ortsbesichtigung
Vor Abgabe des Angebotes wird dem AN empfohlen, das beschriebene Gelände zu besichtigen und sich ein genaues Bild über den Umfang der zu erbringenden Leistungen zu machen. Der Bereich innerhalb der Schlossmauern ist nicht frei zugänglich.
Ein Vor-Ort Termin wird über die Bieterfragen abgestimmt.
2. Baustellenbetrieb

2.1 Anordnungsrecht
Das Anordnungsrecht auf der Baustelle und bei der Bauausführung wird ausschließlich durch die örtliche Bauleitung des Generalplaners/Architekten ausgeübt.

2.2 Arbeitseinsatz
Die Baustelle ist ständig mit einer ausreichenden Zahl Arbeitskräfte, Geräte und aller Art von Hilfsmitteln zu besetzen, um eine zügige und termingerechte Fertigstellung zu gewährleisten. Der Arbeitseinsatz ist so einzurichten, dass andere am Bau beschäftigte AN in ihrem Baufortschritt nicht behindert werden.
Wohn- und Schlafgelegenheiten sowie Einrichtungen der Bewirtschaftung sind auf der Baustelle ausgeschlossen.
Mannschafts- und Privat-PKW müssen im Bereich der BE-Fläche Besucherparkplatz abgestellt werden. Das Schloss ist zur Zeit für den Besucherverkehr nicht geöffnet. Im Bereich um die Marienburg ist allerdings mit Spaziergängern zu rechnen.

2.3  Geräteeinsatz
Es dürfen ausschließlich Maschinen und Geräte zum Einsatz kommen, die den Vorschriften zum Schutz gegen Baulärm und den Bestimmungen des Immissionschutzes entsprechen.
2.4  Erdarbeiten
Bei nassem Boden oder Regenwetter sind die vegetationstechnischen Bodenarbeiten zu unterbrechen, bis eine Bearbeitung möglich ist, ohne dass Schäden (z.B. Schäden des Bodengefüges) hervorgerufen durch Nässe/ Bodenverdichtungen, auftreten können.
2.5 Baustelleneinrichtung
Das Aufstellen von Firmenschildern ist nicht zulässig.
2.5.1 Baustrom
(Siehe "Weitere Besondere Vertragsbedingungen")
2.5.2 Bauwasser
(Siehe "Weitere Besondere Vertragsbedingungen")
2.5.3 Sanitäreinrichtungen
Ein Sanitärcontainer mit Toiletten und Waschgelegenheiten steht im Bereich des Stiftungsparkplatzes zur Verfügung.
(Siehe "Weitere Besondere Vertragsbedingungen")
Die erforderlichen Baustelleneinrichtungen sowie Lager- und Zufahrtsflächen sind vorher mit der Bauleitung des Auftraggebers abzustimmen. Als Hauptfläche für die Baustelleneinrichtung (Aufenthaltscontainer, Hauptlager Material, Abfallcontainer etc.) steht die Baustelleinrichtungsfläche vor dem Westflügel zur Verfügung.

- Es sind die den Vergabeunterlagen beiliegenden Weiteren Besonderen Vertragsbedingungen (WBVB) zu beachten -

#### 9.1 Hinweispositionen und Dokumentation

*Hinweis: Hinweisposition: Allgemeine Anforderungen*
Für alle nachfolgenden Positionen gilt:

Die an der Baustelle beschäftigten Handwerker
müssen über das nötige Gespür und Können verfügen, wie es der Umgang mit historischen Baukonstruktionen erfordert. Der AN muss gewährleisten, dass über die Dauer der Arbeiten eine gleichbleibende Arbeitskolonne, geführt von einem versierten Meister oder Polier, eingesetzt wird.
Alle Arbeiten sind mit äußerster Vorsicht und Sorgfalt
zu erledigen. Sie sind mit Rücksicht auf den Wert und
Zustand des Bauwerkes erschütterungsarm
auszuführen.
Angrenzende Flächen dürfen durch die Arbeiten nicht
beschädigt oder schädigend verschmutzt werden.
Sämtliche Leistungen umfassen das Liefern und
Einbauen der benötigten Stoffe sowie das Schützen
angrenzenden der Bauteile im Arbeitsbereich soweit in den Positionen nichts anderes genannt ist.

Der Auftragnehmer hat eine geeignete Fachkraft als verantwortlichen Vertreter zu benennen, die nur im Einvernehmen mit der Bauleitung gewechselt werden sollte. Diese Vertretung muss ständig auf der Baustelle anwesend und zur Entgegennahme von Anordnungen und Anweisungen berechtigt sein. Im Verhinderungsfalle ist ein geeigneter Stellvertreter zu benennen.

Eventuelle Verschmutzungen der Fahrbahnen und Gehwege müssen umgehend ohne Aufforderung beseitigt werden. Vor Wochenenden sowie Feiertagen ist die Baustelle ordnungsgemäß und besenrein zu hinterlassen.

Dies ist in den folgenden Positionen einzukalkulieren.

*Hinweis: Hinweisposition: Absturzsicherung*
Für alle nachfolgenden Positionen gilt:

Die Südterrasse wird durch Stützmauern mit einer Absturzhöhe von ca. 7m gefasst. Die Zinnen weisen eine Höhe von maximal 80cm auf. Der Bereich zwischen den Zinnen erreicht etwa eine Höhe von 15cm.
Eine Absturzsicherung mit gem. Vorschrift 0,90m Höhe kann bauseits nicht gestellt werden.

Persönliche Schutzausrüstung gegen Absturz bzw. Maßnahmen zur temporären Absturzsicherung müssen vom AN gestellt bzw. vorgenommen werden. Die Pflicht zur Aufrechterhaltung obliegt dem AN. Die historische Bausubstanz darf dabei nicht beschädigt werden.

Dies ist in den folgenden Positionen einzukalkulieren.

*Hinweis: Hinweisposition: Abbruch- und Rohbauarbeiten*
Für alle folgenden Positionen gilt:

Die Rohbauarbeiten finden in mehreren Schritten statt. Zudem müssen die Arbeiten in Abstimmung und teilweise Zusammenarbeit mit dem Mauer- und Naturstein-, Gartenlandschafts-/Tiefbau- sowie Elektrogewerk erfolgen.

Abbrucharbeiten in Randbereichen der Stützwände/Zinnen dürfen erst nach Vernadelung und Freigabe der BL erfolgen!

Dies ist bei den folgenden Positionen einzurechnen.

*Hinweis: Hinweisposition: Zugänglichkeit*
Für alle folgenden Positionen gilt:

Die Terrasse ist schwer anfahrbar. Die Zufahrt zum Schlosspark durch den Mauerdurchbruch bregrenzt die Breite der einzusetzenden Fahrzeuge.

Zur Erschließung des Schlossgeländes innerhalb der umgebenden Schlossmauern bis zur Terrasse Süd ist eine etwa 4m breite Öffnung in der Schlossmauer im nordwestlichen Schlossmauerbereich hergestellt. Haupt- und Nebenlagerflächen sowie eine Baustraße von der Bestandsstraße durch den Mauerdurchbruch bis zur Terrasse Süd sind vorhanden.

Im Schlosspark ist die Befahrbarkeit der Baustraßen für Fahrzeuge bis max. 7,5 to (z.B. Kompaktradlader 5-7t) hergestellt.

Der vorgelagerte Kellerraum und der Entwässerungsgang sind schwer zugänglich (nur über mehrere Kellerräume mit Höhenversatz bis zu 2 Stufen erreichbar und beengt). Türöffnungen werden bauseits hergestellt. Der Weg innerhalb des Gebäudes beträgt ca. 65 Meter. Der Zugang über die Tür AT_C.21 in den Keller ist von der Südostseite aus möglich und führt über eine Treppenanlage (ca. 15 Steigungen, siehe Lageplan). Der Weg zwischen Antritt Treppenanlage und BE-Fläche Westflügel ist ca. 180 m lang.

Ein Auflagern auf die Zinnen ist nicht zulässig!

Dies ist in den folgenden Positionen einzukalkulieren.

*Hinweis: Hinweisposition: Befahrbarkeit/Arbeiten mit Maschinen*
Für alle nachfolgenden Positionen gilt:

Ein Befahren der Terrasse Süd mit Fahrzeugen ist nur mit Einschränkungen möglich. Die Last der Fahrzeuge ist auf ein Gesamtgewicht von max. 1.000 kg beschränkt. Die Geräte müssen mittels Kran auf die Terrasse gehoben und wieder runtergeholt werden.

Dies ist in den folgenden Positionen einzukalkulieren.

*Hinweis: Hinweisposition: Entsorgung inkl. Nachweise*
Für alle nachfolgenden Positionen gilt:

Die fachgerechte Entsorgung aller auszubauenden Materialien inkl. Transport, Entsorgungsnachweise sowie Entsorgungs- und Deponiegebühren sind in die jeweilige Position einzukalkulieren, inkl. Lieferung, Vorhaltung und Abfahrt dafür notwendiger Container.

Schutt- und Abfallcontainer sind in der BE-Fläche Westflügel zu stellen. Einweisung durch BL.

Alle Entsorgungsnachweise, zugehörige Begleit- und Übernahmescheine sowie Nachweise gegenüber der unteren Abfallbehörde der Region Hannover gem. § 47 Abs. 3 KrWG sind für alle nachfolgenden Abfallfraktionen lückenlos vorzulegen, spätestens mit der Schlussrechnung.

Dies ist in den folgenden Positionen einzukalkulieren.

*Hinweis: Hinweisposition: Gerüst*
Für alle nachfolgenden Positionen gilt:

Für die Arbeiten auf der Terrasse Süd ist ein Gerüstturm mit Lastenaufzug bauseits an der Stützwand vorhanden. Ebenso ist das Gerüst für die Anbringung einer Schuttrutsche bauseits ertüchtigt.

Die beschränkten Zugänglichkeiten zu Terrasse Süd, die in der dazugehörigen Hinweisposition beschrieben ist, sind zu beachten!

Dies ist in den folgenden Positionen einzukalkulieren.

*Hinweis: Hinweisposition: Bohren*
Für alle nachfolgenden Positionen gilt:

Der Bieter hat sich vor Abgabe des Angebotes über
die Härte des Mauerwerks zu informieren.
Bohrgerät und Vorschub sind auf die Härte des
vorhandenen Mauerwerks abzustimmen. Sämtliche
Bohrungen sind trocken auszuführen. Ein Kühlen oder Spülen mit Wasser ist nicht zugelassen.
Die genaue Lage der Bohransatzpunkte und die
Bohrachsen sind vor Ort anzulegen und mit der (Fach-) Bauleitung abzustimmen. Bohrgeräte dürfen nicht am Bauwerk befestigt werden.

Bohrungen für Nadelanker sind im Kernbohrverfahren
herzustellen.
Übliche Wartezeiten zwischen einzelnen
Arbeitsschritten, wie z.B. nach dem Injizieren und vor
dem Bohren, sind im Arbeitsablauf einzukalkulieren.
Ausgebohrte Kerne werden Eigentum des AN und
sind zu beseitigen.

Dies ist in den folgenden Positionen einzukalkulieren.

*Hinweis: Hinweisposition: Einbau von Nadelankern*
Für alle nachfolgenden Positionen gilt:

Nadelanker als nichtrostende Stähle mit aufgewalzten
Gewinderippen sind in den angegebenen Längen und
Durchmessern zu liefern, abzulängen und einzubauen.
Die genauen Längen der Nadelanker sind nach den
Bohrlochlängen am Bauwerk festzulegen. Die Anker
sind mit Abstandhaltern im Bohrloch so einzubauen,
dass eine allseitige Überdeckung mit Zementstein von
mindestens 2 cm gewährleistet ist. Verbund und
Korrosionsschutz sind durch sorgfältiges Verpressen,
Entlüften und ausreichendes Halten des Druckes zu
gewährleisten. Wählt der AN den Einbau von Ankern
in Teilstücken sind alle hierfür erforderlichen
Mehraufwendungen (Schraubmuffen Edelstahl,
evtl. größere Bohrdurchmesser, Kontermuttern etc.) mit
dem gebotenen Einheitspreis abgegolten.

Dies ist in den folgenden Positionen einzukalkulieren.

*Hinweis: Hinweisposition: Trasszement/Injektionsarbeiten*
Für alle nachfolgenden Positionen gilt:

Verpreß- und Injizierarbeiten dürfen bei Verwendung
von Zement nur bei Außen- und
Mauerwerkstemperaturen über
+ 5º C durchgeführt werden. Beim Injizieren von
Trasskalk muss die Mindesttemperatur dauerhaft +
10º C betragen.
Die verwendeten Bindemittel müssen wegen
möglicher Gipseinlagerungen im vorhandenen Mörtel generell hochsulfatbeständig sein (z. B. PZ 45 FHS), das heißt sie dürfen keine Anteile an Kalziumaluminat (C3A) enthalten. Das gilt selbstverständlich auch für die
Zuschlagstoffe.

Das Injektionsgut darf höchstens 0,1 Gewichtprozent an aus dem Kristallgitter löslichen Alkalien enthalten, um Ausblühungen zu vermeiden.
Rechtzeitig vor Beginn der Arbeiten sind mindestens
drei Mörtelproben zu entnehmen und auf ihre
Zusammensetzung hin chemisch zu analysieren. Die Untersuchungen sind mittels Röntgendifraktometer
und Röntgenfluoreszenzanalyse durchzuführen.
Insbesondere ist der Sulfatgehalt des vorhandenen Mauermörtels festzustellen. Ergeben die Untersuchungen hohe oder sehr unterschiedliche Gipsanteile, so sind weitere Proben zu entnehmen und zu analysieren, die gesondert vergütet werden.
Nicht gesondert vergütet wird die Entnahme von
Proben aus der Trockenmasse jeder gelieferten Charge und das Bereitstellen von je 3 erhärteten Materialproben
entsprechend DIN 18555, ferner die Untersuchungen
nach DIN 18555, Teil 3, im Rahmen der Güteüberwachung des AN.

Das Verfüllen von Hohlräumen und das Schließen
offener Fugen hat mit Trasskalk zu erfolgen. Als Trass darf ausschließlich solcher aus dem Nördlinger Ries
(Fabrikat Hasit TR5 oder glw.)
verwendet werden, soweit in einzelnen Positionen nichts anderes gefordert wird. Werden andere Mörtel angeboten, sind deren Alkalitätsbedingungen in Bezug auf das jeweils vergleichbare Produkt der Fa. Schwenk bzw. Hasit durch ein amtlich anerkanntes Prüfinstitut nachzuweisen.
Risse und Bohrlöcher sind fachgerecht so zu
schließen, dass Luft und Überschusswasser austreten können. Das Schließen von Austrittsstellen in angrenzenden Bereichen (Kalfatern), um zu verhindern, dass
Injektionsgut ausläuft bzw. ausreichender Druckaufbau
möglich ist, ist in die Einheitspreise einzurechnen.

Für das Verfüllen und Verpressen der Bohrlöcher für
Nadelanker hochsulfatbeständiger Trasszement zu verwenden.
Die Zusammensetzung des Injektionsgutes, der
jeweilige Wasser-Bindemittel-Faktor und die notwendigen Injektionsdrücke sind dem Zustand des Mauerwerks örtlich anzupassen. Nach dem Füllen der Bohrung ist der Injektionsdruck ausreichend lange aufrecht zu halten.
Darüber hinaus ist mit zeitlichen Unterbrechungen
nachzuverpressen. Um angrenzende Bauteile
(Putzflächen etc.) nicht zu gefährden, ist mit niedrigem
Druckaufbau zu arbeiten. Die Verpresshorizonte sind auf die Abbindezeiten des Injektionsgutes abgestimmt von
unten nach oben aufzubauen.

Verfüll- und Verpressmengen werden nach dem
tatsächlichen Verbrauch der Trockenmischung
abgerechnet. Die Lieferscheine sind am Tag der
Lieferung der Bauleitung zur Unterschrift vorzulegen.

Dies ist in den folgenden Positionen einzukalkulieren.

**9.1.1 Dokumentation**
Erstellung und Übergabe einer vollständigen Dokumentation der Abbruch- und Stahlbetonarbeiten, hierzu gehören insbesondere
- Bautageberichte mit fotografischer Dokumentation der Arbeiten (diese sind mind. wöchentlich an die Bauleitung und zusätzliche am Ende gesammelt zu übergeben).
- Fachunternehmererklärung
- Mengenermittlung
- Aufmaßpläne soweit erforderlich
- Zusammenstellung (Register) aller Entsorgungsnachweise sowie der zugehörigen Begleit- und Übernahmescheine

Übergabe der Dokumentation einfach in Papierform im Aktenordner sowie digital als pdf-Datei(en).
Beide Exemplare sind mit Inhaltsverzeichnis und Seitenzahlen zu versehen.

Die Dokumentation ist spätestens 1 Woche vor Schlussabnahme vollständig der Bauleitung des AG vorzulegen.
Menge: 1,000 St

#### 9.2 Rohbauarbeiten

##### 9.2.1 Abbruch- und Erdarbeiten

###### 9.2.1.1 Vorbereitung

**9.2.1.1.1 Meterriss anlegen**
Anlegen des Meterhöhenrisses auf der Terrasse und im Gebäude in ausgewählten Räumen bzw. an ausgewählten Stellen auf der Terrasse (nach Festlegungen mit der Bauleitung) mit Standardplaketten, inkl. aller dafür notwendigen Hilfsmittel.
Menge: 3,000 St

**9.2.1.1.2 Demontage Elektroleitungen**
Elektroleitungen auf Natursteinmauerwerk o.
Betonoberfläche inkl. Befestigung vollständig ausbauen. Die
Leitungen werden bauseits stromlos gemacht.

Ausbaumaterialien zum Sammelort (BE-Fläche Westflügel)
schaffen, sortenrein separieren.

Abrechnung: Länge Kabelstrang, bis zu 5 parallele Leitungen
gelten als ein Kabelstrang.

Entsorgung in separater Position.
Menge: 100,000 m

**9.2.1.1.3 Fensteröffnung behelfsmäßig schließen, bis ca. 1,5 qm**
Alle Bestandteile von Fenster, Fensterläden, Türen im eingebauten Zustand allseitig mit Vlies und Seekiefernplatte schützen.
Fensteröffnung in der Fassade mit Witterungsschutz
behelfsmäßig schließen, durch Herstellen einer in die Leibung eingepassten
Holzunterkonstruktion mit Schutzplatte. Platte kann entweder mit durch Löchern geschobene Kabelbinder an den Gittern befestigt oder in der Laibung verkeilt werden.

Öffnungsgröße bis ca. 1,5 m²

Einbauorte vom Entwässerungsgang aus: F_C-K.22, F_C-K.23, F_C-K.28, F_C-K.29
Brüstungshöhe OK Rinne: ca. 2,20 m, OK Fenster ragt über Terrassenoberfläche hinaus, sodass das Anbringen von unten durch die beschränkte Zugänglichkeit erschwert ist.

Einbau von der Terrasse aus nach Demontage Vergitterung: F_C-K.31,  F_C-K.32
Erschwerte Montage, da in diesem Bereich nur von oben gearbeitet werden kann. Achtung: Bei Entfernen der Lichtschachtvergitterung, um Schutz anzubringen, Fenster trotzdem provisorisch mit Vlies oder ähnlichem in Absprache mit BL bereits abdecken!

Der Schutz verbleibt auf der Baustelle.
Menge: 6,000 St

**9.2.1.1.4 Gebogene Fensteröffnung behelfsmäßig schließen, bis ca. 1,5 qm**
Wie Vorposition, hier bogenförmige/gekrümmte Öffnung.

Einbau vom vorgelagerten Kellerraum: F_C-K.33/2
Brüstungshöhe vom vorgelagerten Kellerraum ca. 1,33 m
Menge: 1,000 St

**9.2.1.1.5 Holzfenster F_C-K.33/1 inkl. Gitter ausbauen**
Fenster (aus Rahmen, Flügel und Oberlicht) inkl. Befestigung und Einbruchschutz in Form eines Metallgitters vollständig ausbauen.

Holzrahmen mit Unterteilung in kleines Oberlicht und größere, untere Scheibe. Untere Scheibe Festverglasung, Drahtglas, Oberlicht mit Draht als Tierschutz versehen. Kein Kitt vorhanden, Befestigung mit ca. 6 Metallwinkeln am Mauerwerk. Windrispenband (Metall) ebenso demontieren

lichte Öffnungshöhe: ca. 1,25 m
lichte Öffnungsbreite: ca. 1,24 m
Material:  Holz, Glas, Metall, Kunststoff
Untergrund:  Kalksteinmauerwerk unverputzt, innen verputzt und gestrichen

Ausbauort:  F_C-K.33/1
Brüstungshöhe im Kellerraum: ca. 1,335 m

Ausbaumaterialien zum Sammelort (BE-Fläche Westflügel) schaffen, sortenrein separieren.

Entsorgung in separater Position.

Siehe Fotodokumentation.
Menge: 1,000 St

**9.2.1.1.6 Holzfenster F_C-K.30 inkl. Gitter ausbauen**
Wie Vorposition, hier:

Untergrund:  Kalksteinmauerwerk unverputzt
Beide Scheiben Festverglasung

lichte Öffnungshöhe: ca. 1,05 m
lichte Öffnungsbreite: ca. 1,03 m
Brüstungshöhe im Kellerraum: ca. 1,475 m

Ausbauort:  F_C-K.30
Menge: 1,000 St

**9.2.1.1.7 Aussprießen des Entwässerungsgangs**
Vor Abbrucharbeiten des Gewölbes des Entwässerungsgangs Lastverteilungshölzer anordnen. Hölzer je nach Bedarf einpassen. Inkl. Lieferung, Montage, Demontage nach Fertigstellung Stahlbetonarbeiten und Abfahren.

Anordnung von Lastverteilungshölzern (Kanthölzer ca. 14x14): Vertikal zur Lasteinleitung (Länge Kantholz ca. 220 cm) zwei Hölzer, eins an der Südseite Schlosswand und eines auf der Nordseite Entwässerungsgangwand anordnen, Absteifen der Kanthölzer zueinander durch je 2 Querhölzer (Länge Kanthölzer ca. 57 cm), die 30 cm eingerückt sind. Auskeilen (Holzkeile, lagegesichert) zur kraftschlüssigen Verbindung.

Lichte Breite Gang: ca. 75 cm
Länge des Gangs: ca. 45 m
Lastverteilung mind. alle 2 m im Entwässerungsgang anordnen.

Abrechnung nach Länge der verbauten Kanthölzer.
Kanthölzer und notwendige Befestigungsmittel wie Holzkeile verbleiben im Eigentum des AN.
Menge: 140,000 m

**9.2.1.1.8 Umsetzen Einsprießungen**
Umsetzen einzelner Sprießkonstruktionen aus voriger Position bei Bedarf zur Durchführung der Arbeiten.

Abrechnung in St. nach tatsächlich erfolgtem Umsetzen.

1 St. sind: Vertikal zur Lasteinleitung (Länge Kantholz ca. 220 cm) zwei Hölzer, eins an der Südseite Schlosswand und eines auf der Nordseite Entwässerungsgangwand anordnen, Absteifen der Kanthölzer zueinander durch je 2 Querhölzer (Länge Kanthölzer ca. 57 cm), die 30 cm eingerückt sind. Auskeilen (Holzkeile, lagegesichert) zur kraftschlüssigen Verbindung.
Menge: 24,000 St

**9.2.1.1.9 Stützgerüst Abbruch vorgelagerter Kellerraum**
Vor Abbrucharbeiten der Decke des vorgelagerten Kellerraums Stützgerüst aufbauen und nach Erfordernis abbauen/umsetzen. Je nach Bedarf einpassen. Inkl. Lieferung, Montage, Demontage während Abbrucharbeiten und Abfahren.

Mehraufwand durch bogenförmige Raumbegrenzungen ist einzukalkulieren.

Material und Konstruktion nach Wahl des AN.

Fläche: ca. 56 m³
Lichte Breite der kurzen Seite: ca. 2,9 m

Abrechnung nach zu Beginn abgestützter Fläche.
Abstützkonstruktion und notwendige Befestigungsmittel verbleiben im Eigentum des AN.
Menge: 45,000 m²

###### 9.2.1.2 Abbruch- und Stemmarbeiten

**9.2.1.2.1 Betonschicht abbrechen**
Betonschicht/-platte (einlagig bewehrt, mit Ziegelschutt/-steinen verbunden) abbrechen inkl. oberhalb des Entwässerungsganges.

Technologie nach Wahl des AN. Es ist zulässig, die Platte zweiseitig einzuschneiden und den Beton abzustemmen. Die Schicht schließt an bestehendes Natursteinmauerwerk sowie -treppenanlagen. Hier ist die Trennung besonders vorsichtig in Handarbeit herzustellen, ohne das angrenzende Mauerwerk oder andere Elemente (wie bspw. die Fallrohre, siehe gesonderte Position) zu beschädigen! Jegliche Reste sind vorsichtig vom Mauerwerk zu trennen!

Zuvor Fenster schützen (in eigener Position beschrieben). Vergitterungen, Lichtschachteinfassungen und die Treppe beim Bibliotheksturm müssen durch Mauer- und Naturwerksteingewerk abgebaut werden!

Beginn der Arbeit nach Freigabe durch BL! Abbrucharbeiten in Randbereichen der Stützwände/Zinnen dürfen erst nach Vernadelung und Freigabe der BL erfolgen!

Fläche: ca. 366 qm
Abtragsstärke: bis zu ca. 15 cm

Ausbaumaterialien zum Sammelort (BE-Fläche Westflügel) schaffen, sortenrein separieren.

Entsorgung in separater Position.
Menge: 55,000 m³

**9.2.1.2.2 Zulage: Fallrohre ausstemmen**
5 historische Fallrohre am Schlossgebäude mit größter Sorgfalt ausstemmen. Beton, Mörtel etc. rückstandsfrei von den Rohren abarbeiten ohne die Rohre zu beschädigen!

Durchmesser: ca. DN 100
Material: Zinkblech und Kunststoff
Stärke: ca. 35 cm
Menge: 5,000 St

**9.2.1.2.3 Auffülle ausbauen**
Nach Abbruch Betonschicht Auffülle ausbauen, zwischentransportieren, lagern.

Boden: Sand mit organischen Bestandteilen
Fläche: ca. 320 qm
Abtragsstärke: bis zu ca. 60 cm

Ca. 14 qm der Aushubarbeiten findet über einem Gewölbe statt. Das befindet sich zwischen dem Entwässerungsgang und vorgelagerten Kellerraum. Hier besonders vorsichtig vorgehen, um das Gewölbe und die gemauerten Lichtschächte nicht zu schädigen.

Auffülle zum Sammelort (BE-Fläche Westflügel) schaffen, sortenrein separieren.

Entsorgung in gesonderter Position.
Menge: 195,000 m³

**9.2.1.2.4 Rückbau Gewölbe und Mauerkrone Entwässerungsgang**
Gewölbe aus Ziegel- und Natursteinen im Bereich des Entwässerungsganges, teils verputzt, mit waagerechter Betonschicht abbrechen. Technologie nach Wahl des AN. Es ist zulässig, einen Sägeschnitt vor Außenwand des Schlosses auszuführen.
Das Gewölbe schließt an bestehendes Natursteinmauerwerk. Hier ist die Trennung besonders vorsichtig in Handarbeit herzustellen, ohne das angrenzende Mauerwerk zu beschädigen! Jegliche Reste sind vorsichtig vom Mauerwerk zu trennen!

Länge Entwässerungsgang: ca. 45 m
Breite Entwässerungsgang im Lichten: ca. 75 cm
Abtragsstärke Gewölbe: ca. 45 (Scheitel) - 65 (Kämpfer) cm
Breite Mauerkrone: ca. 60 cm
Abtragsstärke Mauerkrone: ca. 45 - 50 cm

Ausbaumaterialien zum Sammelort (BE-Fläche Westflügel) schaffen, sortenrein separieren.

Entsorgung in separater Position.
Menge: 38,000 m³

**9.2.1.2.5 Ausbau Stahlträger im Entwässerungsgang**
6 Korrodierte Stahlträger abbrechen.
Die Stahlträger wurden im vorher beschriebenen Gewölbe eingesetzt, um die Belichtungsöffnungen der Kellerfenster zu überbrücken.

Breite: ca. 10 cm
Höhe: ca. 10 cm
Länge ca. 1,8 m

Ausbaumaterialien zum Sammelort (BE-Fläche Westflügel) schaffen, sortenrein separieren.

Entsorgung in separater Position.
Menge: 11,000 m

**9.2.1.2.6 Rückbau Kappendecke aus Stahlbeton und -träger im vorgelagerten Kellerraum**
Kappendecke aus Beton und Stahlträgern mit waagerechter Betonschicht abbrechen.

Das Gewölbe schließt an bestehendes Natursteinmauerwerk. Hier ist die Trennung besonders vorsichtig in Handarbeit herzustellen, ohne das angrenzende Mauerwerk zu beschädigen! Jegliche Reste sind vorsichtig vom Mauerwerk zu trennen!

Technologie nach Wahl des AN. Es ist zulässig, abschnittsweise einen Sägeschnitt vor der Außenwand des Turmes durchzuführen.

Vor dem Rückbau Stützkonstruktion (in eigener Position beschrieben) erstellen!

Ausbaumaterialien zum Sammelort (BE-Fläche Westflügel) schaffen, sortenrein separieren.

Fläche im Grundriss : ca. 52 qm
Breite der Decke: ca. 3 m
Außenkante gebogen, Abwicklung: ca. 19,5 m
Innenkante gebogen, Abwicklung: ca. 14 m
Stichhöhe ca. 10 cm
Höhe Auflagerträger aus Stahl der Kappendecke: ca. 32 cm
Anzahl Stahlträger: 9 St.
Ausbauort:  C-K.34

Entsorgung in separater Position.

Siehe Fotodokumentation.
Menge: 52,000 m²

**9.2.1.2.7 Ausbau Stahlträger im vorgelagerten Kellerraum**
2 Stahlträger abbrechen.
Die Stahlträger wurden nachträglich im vorgelagerten Kellerraum in den Lichtschächten bei den Fensteröffnungen eingesetzt, um diese auszusteifen.

Stahlträger nach Abbruch Kappendecke nicht tragend.

Breite: ca. 6,5 cm
Höhe: ca. 14 cm
Einzellänge ca. 1,8 m
Ausbauort:  C-K.34

Ausbaumaterialien zum Sammelort (BE-Fläche Westflügel) schaffen, sortenrein separieren.

Entsorgung in separater Position.
Menge: 3,600 m

**9.2.1.2.8 Ziegelpfeiler im vorgelagerten Kellerraum abbrechen**
2 Pfeiler abbrechen.

Material:  Ziegel
Ausbauort:  C-K.34

Pfeiler 1 lxbxh: ca. 24x24x106 cm
Pfeiler 2 lxbxh: ca. 38x39,5x240 cm

Pfeiler nach Abbruch Kappendecke nicht tragend.

Ganze, intakte Ziegel zur Wiederverwendung auf der Baustelle auf Paletten lagern. Lagerort nach Angabe der Bauleitung.

Ausbaumaterialien zum Sammelort (BE-Fläche Westflügel) schaffen, sortenrein separieren.

Entsorgung in separater Position.

Siehe Fotodokumentation.
Menge: 0,500 m³

**9.2.1.2.9 Ausarbeiten des linienförmigen Auflagers im vorgelagerten Kellerraum**
Nach Abbruch Kappendecke Herstellen eines linienförmigen Auflagers in Mauerkrone Stützwand sowie Schlosswand nach Vorgabe der Schalpläne und Anweisung der BL.

Trennung besonders vorsichtig herstellen, ohne angrenzendes Mauerwerk zu beschädigen! Jegliche Reste sind vorsichtig vom Mauerwerk zu trennen!

Ausbauort:  C-K.34
Arbeitshöhe bis ca. 3,00 m
Auflagertiefe ³ 15-20 cm, gem. Ausführungsplanung
Ausnehmhöhe ca. 40 cm, gem. Ausführungsplanung

Mehraufwand durch bogenförmige Wand ist mit einzukalkulieren. Bogenförmige Herstellung der Auflagertaschen.

Ausbaumaterialien zum Sammelort (BE-Fläche Westflügel) schaffen, sortenrein separieren.

Entsorgung in separater Position.
Menge: 38,000 m

**9.2.1.2.10 Ausarbeiten des linienförmigen Auflagers im Entwässerungsgang**
Nach Gewölbe und Mauerkrone zurückbauen Herstellen eines linienförmigen Auflagers in Schlosswand nach Vorgabe der Schalpläne und Anweisung der BL.

Trennung besonders vorsichtig herstellen, ohne angrenzendes Mauerwerk zu beschädigen! Jegliche Reste sind vorsichtig vom Mauerwerk zu trennen!

Ausbauort: Entwässerungsgang
Arbeitshöhe bis ca. 2,55 m
Auflagertiefe ³ 15-20 cm, gem. Ausführungsplanung
Ausnehmhöhe im Bereich Schlosswand ca. 25 cm, OK Ausnehmung entspricht OK Stahlbetondecke gem. Ausführungsplanung

Mehraufwand durch bogenförmige Wand ist mit einzukalkulieren.

Ausbaumaterialien zum Sammelort (BE-Fläche Westflügel) schaffen, sortenrein separieren.

Entsorgung in separater Position.
Menge: 48,000 m

**9.2.1.2.11 Auflagertasche im vorgelagerten Kellerraum herstellen- Öffnung stemmen, Länge 1,0 m**
Einmessen und Stemmen von Auflagertaschen mittels überschneidender Kernbohrungen (Durchmesser ca. 20 cm) cm im Bestandsmauerwerk, Zwischenräume abspitzen.

Trennung besonders vorsichtig herstellen, ohne angrenzendes Mauerwerk zu beschädigen! Jegliche Reste sind vorsichtig vom Mauerwerk zu trennen!

Ganze Mauerwerkssteine und Ziegel aufnehmen, reinigen und zwischenlagern, Mörtel und beschädigte Ziegel und Steine zum Sammelort (BE-Fläche Westflügel) schaffen, sortenrein separieren.

Tiefe: mind. 20 cm
Länge bis zu 100 cm
Höhe: ca. 24 cm
Ort:  C-K.34
Arbeitshöhe ca. 2,3 m

Mehraufwand durch bogenförmige Wand ist mit einzukalkulieren. Bogenförmige Herstellung der Auflagertaschen.

Entsorgung in separater Position.

Abrechnung je Tasche.
Menge: 1,000 St

**9.2.1.2.12 Einmessen der Punkte für Kernbohrungen für Geländerpfosten**
Einmessen der Bohransatzpunkte
Lage gemäß Ausführungsplanung
Messmethode und Markierung nach Wahl des Bieters. Bezugspunkte sind in der Ausführungsplanung angegeben.
Menge: 128,000 St

**9.2.1.2.13 Kernbohrungen für Geländerpfosten herstellen**
Kernbohrung zur Gründung der Geländerpfosten vertikal in Stützwand herstellen.

Bohrung:
- Bohrlochdurchmesser D = 150  mm
- Bohrlochlänge mind. ca. 0,55 m
- senkrecht
- Position ist der Ausführungsplanung zu entnehmen

76 Bohrungen sind paarweise zu setzen, sodass sich immer zwei überschneiden.

Es ist darauf zu achten, dass die Kernbohrungen nicht die durch das Mauer- und Natursteinwerk hergestellten Vernadelungen schädigen.

Herstellung vor Ausführung Gefällemörtel!
Menge: 128,000 St

###### 9.2.1.3 Entsorgung

**9.2.1.3.1 Haufwerksbeprobung**
Getrennte Haufwerksbeprobung des ausgebauten Ziegel-/Schuttmaterials sowie des Betons inkl. Bewehrung gemäß Ersatzbaustoffverordnung in einem unabhängigen Prüflabor inkl. Einstufung der Entsorgungskategorie.

Entsorgung nach Freigabe durch die Bauleitung.
Menge: 3,000 St

**9.2.1.3.2 Gemische aus Beton, Ziegeln, Fliesen und Keramik entsorgen**
Gemische aus Beton, Ziegeln, Fliesen und Keramik von der Baustelle abtransportieren und fachgerecht entsorgen inkl. Lieferung, Vorhaltung und Abfahrt dafür notwendiger Container, ggf. mehrfacher Abfahrt zur Entsorgung der vollständigen Menge sowie aller Entsorgungsnachweise, Entsorgungs- und Deponiegebühren.
Abfallschlüssel: 17 01 07 Gemische aus Beton, Ziegeln, Fliesen und Keramik mit Ausnahme derjenigen, die unter 17 01 06 fallen

vorgesehener Entsorgungsweg:

..........................
Menge: 281,000 t

**9.2.1.3.3 Gemischte Metalle entsorgen**
Gemischte Metalle von der Baustelle abtransportieren und fachgerecht entsorgen inkl. Lieferung, Vorhaltung und Abfahrt dafür notwendiger Container, ggf. mehrfacher Abfahrt zur Entsorgung der vollständigen Menge sowie aller Entsorgungsnachweise, Entsorgungs- und Deponiegebühren.
Abfallschlüssel: 17 04 07 gemischte Metalle u.a. aus Bewehrung.

vorgesehener Entsorgungsweg:

..........................
Menge: 780,000 kg

**9.2.1.3.4 Boden und Steine entsorgen**
Boden und Steine von der Baustelle abtransportieren und fachgerecht entsorgen inkl. Lieferung, Vorhaltung und Abfahrt dafür notwendiger Container, ggf. mehrfacher Abfahrt zur Entsorgung der vollständigen Menge sowie aller Entsorgungsnachweise, Entsorgungs- und Deponiegebühren.
Abfallschlüssel: 17 05 04 Boden und Steine mit Ausnahme derjenigen, die unter 17 05 03 fallen

vorgesehener Entsorgungsweg:

..........................
Menge: 351,000 t

**9.2.1.3.5 Holz entsorgen**
Holz von der Baustelle abtransportieren und fachgerecht entsorgen inkl. Lieferung, Vorhaltung und Abfahrt dafür notwendiger Container, ggf. mehrfacher Abfahrt zur Entsorgung der vollständigen Menge sowie aller Entsorgungsnachweise, Entsorgungs- und Deponiegebühren.
Abfallschlüssel: 17 02 01 Holz

vorgesehener Entsorgungsweg:

..........................
Menge: 0,050 t

**9.2.1.3.6 Glas entsorgen**
Glas von der Baustelle abtransportieren und fachgerecht entsorgen inkl. Lieferung, Vorhaltung und Abfahrt dafür notwendiger Container, ggf. mehrfacher Abfahrt zur Entsorgung der vollständigen Menge sowie aller Entsorgungsnachweise, Entsorgungs- und Deponiegebühren.
Abfallschlüssel: 17 02 02 Glas

vorgesehener Entsorgungsweg:

..........................
Menge: 5,000 kg

**9.2.1.3.7 Kabel entsorgen**
Kabel von der Baustelle abtransportieren und fachgerecht entsorgen inkl. Lieferung, Vorhaltung und Abfahrt dafür notwendiger Container, ggf. mehrfacher Abfahrt zur Entsorgung der vollständigen Menge sowie aller Entsorgungsnachweise, Entsorgungs- und Deponiegebühren.
Abfallschlüssel: 17 04 11

Kabel mit Ausnahme derjenigen, die unter 17 04 10 fallen

vorgesehener Entsorgungsweg:

..........................
Menge: 50,000 kg

##### 9.2.2 (Stahl-)betonarbeiten

###### 9.2.2.1 Baustahllieferung und -einbau

**9.2.2.1.1 Stahl, BST 500 Stabstahl liefern und einbauen**
Stahl BST 500 liefern und einbauen.

Einbau als:
Rundstahl ca. 6000 kg

Einbauort: Terrasse Süd, Decke KG-EG
Menge: 6000,000 kg

**9.2.2.1.2 Stahl, BST 500 Abstandshalter liefern und einbauen**
Stahl BST 500 liefern und einbauen.

Einbau als:
Abstandshalter ca. 200 kg

Einbauort: Terrasse Süd, Decke KG-EG
Menge: 200,000 kg

###### 9.2.2.2 Stahlbetonarbeiten im vorgelagerten Kellerraum

**9.2.2.2.1 Horizontale Schalung für Stahlbetondecke im vorgelagerten Kellerraum**
Katalog-Nr. 0100
Schalung für Stahlbetondecke bestehend aus:

- einseitige Schalung
  Oberflächen glatt, aus nichtsaugenden
  Melaminharz- oder Systemschalungsplatten
- inkl. aller notwendiger Unterstützungsmittel wie Gitterträger und Drehsteifen

liefern, genaue Lage einmessen und aufstellen, nach dem Ausschalen von der Baustelle schaffen.

Das Mauerwerk besteht aus Bruchsteinmauerwerk (Kalkstein) und besitzt demzufolge keine glatte Oberfläche. Hier sind Vorkehrungen zur Abdichtung zu treffen und beim Verguß ist darauf zu achten, dass der Beton nicht an den Seiten austritt!

Einbauhöhe Decke: OK Decke bis ca. 2,3 m über Ok Kellergeschossboden
Ort:  C-K.34

Mehraufwand durch Bogenform bei Herstellung der Schalung ist mit einzukalkulieren.
Menge: 45,000 m²

**9.2.2.2.2 Seitenschalung für Lichtschachteinfassung, Höhe = 27 cm**
Katalog-Nr. 0200
Seitenschalung für Ausbildung Lichtschächte liefern, aufstellen und nach dem Erreichen der Festigkeit ausschalen und von der Baustelle schaffen.
Schalungsoberfläche glatt, wie Vorposition
Höhe mind. 27 cm.

2 Stück
Lichte Deckenöffnung (Lichtschacht) bis ca. 1,63 m x 0,24 m
Parallel zur Wand verlaufende Längsseite ist gebogen.

Die genauen Maße sind den Schalplänen zu entnehmen!
Toleranzen bis +/- 1 mm zulässig.

Mehraufwand durch Bogenform bei Herstellung der Schalung ist mit einzukalkulieren.
Menge: 4,300 m

**9.2.2.2.3 Montageuntergrund herstellen: Beton C25/30, XC3, WF d=10 cm**
Verguß der (linienförmigen) Auflager im vorgelagerten Kellerraum mit Beton als Montageuntergrund.
Oberfläche eben und auf Höhe der horizontalen Schalung aus gesonderter Position abgezogen; liefern und einbauen.
Schalung in gesonderter Position.

Dicke: bis ca. 100 mm
Breite ³ 15-20 cm, gem. Ausführungsplanung
Länge Auflager ca. 38 m
Einbauhöhe ca. auf Niveau des ausgeschachteten Bodenniveaus.
Material: Beton C 25/30, XC3, WF
ohne Bewehrung

Mehraufwand durch Bogenform bei Herstellung der Schalung ist mit einzukalkulieren.
Menge: 0,800 m³

**9.2.2.2.4 Nadelanker M12 herstellen**
Nadelanker für Mauerwerksvernadelung, einschließlich der erforderlichen Systemprodukte liefern und nach Zulassung einbauen, inkl. notwendiger Bohrungen.
Eingießen der Nadelanker zur Anbindung der Umfassungswand an die Stahlbetondecke.

Nadelanker M12, Fkl. 50, WSt. Nr. 14571, l = 50 cm, mit Mutter/U-Scheibe d = 58 mm/Kontermutter in Ebene der Stahlbetonplatte.

Angebotenes Fabrikat und Produktname:

.......................................................................
vom Bieter einzutragen;

Zulassungsnummer:

.......................................................................
vom Bieter einzutragen;

Verankerung im Mauerwerk der Umfassungswand mittels Hybrid-Injektionsmörtel mit Zulassungen für Befestigungen und Nachrüstungen in Hohl- und Vollmauerwerk, inkl. Zulassungen/Prüfberichte, horizontaler Abstand ca. 50 cm, Verankerungslänge 30 cm im Mauerwerk

Leitprodukt: HILTI HIT HY 270, oder gleichwertig

Fabrikat und Produktname:

.......................................................................
vom Bieter einzutragen;

Zulassungsnummer:

.......................................................................
vom Bieter einzutragen;

Horizontaler Abstand ca. 50 cm
Menge: 50,000 St

**9.2.2.2.5 Schalungshilfe einbauen und ausschalen**
Schalungshilfe liefern, Lage einmessen, montieren und nach Erhärten des Betons ausschalen und von der Baustelle
schaffen.

passend für ACO Flachdachablauf Passavant Spin, aus PS, Stutzenneigung 90°

Produkt: ACO Schalungshilfe Passavant DN70/DN100/90° D=335mm, Herstellernummer: 7040.23.02

Angebotenes Fabrikat: ..................................................
  (vom Bieter anzugeben)

Inkl. Einmessen der Position
Lage gemäß Ausführungsplanung.
Messmethode und Markierung nach Wahl des Bieters. Bezugspunkte sind in der Ausführungsplanung angegeben.
Menge: 2,000 St

**9.2.2.2.6 Vorgelagerter Kellerraum: Stahlbeton C25/30, XC3, WF, d=24 cm**
Katalog-Nr. 0020
Stahlbeton auf Deckenschalung, Oberfläche eben und  abgezogen; liefern und einbauen.
Bewehrung und Schalung in gesonderter Position.

Einzurechnen sind hier
- der Verguß von 1 Auflagertasche im Schlossmauerwerk, Höhe wie Deckendicke, 1x 1,0x0,2 m
- Nadelanker aus voriger Position
- Schalungshilfen aus voriger Position
- ein Fallrohr (d = ca. 150 mm, Kunststoff/Zinkblech).

Dicke: 240 mm
Einbauhöhe Decke: OK Decke bis ca. 2,3 m über Ok Kellergeschossboden
Material: Beton C 25/30, XC3, WF
Bewehrung:  gemäß Statik
Menge: 52,000 m²

**9.2.2.2.7 Ausbildung der Fugen in STB-Decke des vorgelagerten Kellerraums**
Ausbildung Fugen gem. Konstruktionsplan zur Verhinderung von Rissbildungen im angrenzenden Mauerwerk infolge Schwinden des Betons.

2 Fugen. je ca. 3,5 m
Fugenbreite 20 mm, inkl. ortbetongeeignete Weichfaserplatte in Fugenebene anordnen.

Anordnung gem. Ausführungsplanung

Leitprodukt Weichfaserplatte: ISOVER Akustic HWP 1, oder gleichwertig

Angebotenes Fabrikat: ..................................................
  (vom Bieter anzugeben)

Einbau von Lastdornen aus Edelstahl mit längsverschieblicher Edelstahlhülse zur Übetragung von Kräften in Dehnfugen.

Anordnung von je Fuge 6 Querkraftdollen.

Positionierung siehe Schalplan.

Material: Stahl A4
Dorndurchmesser: 22 mm
Dornlänge: 350 mm

inkl. Brandschutzmanschette F90

Leitprodukt: Schöck Stacon Typ LD 22 - S -A4, oder gleichwertig

Angebotenes Fabrikat: ..................................................
  (vom Bieter anzugeben)
Menge: 7,000 m

**9.2.2.2.8 Herstellung Oberflächengefälle auf Stahlbetondecke Entwässerungsgang**
Herstellen einer horizontalen Kalkzementmörtelfläche. Aufspachteln im Gefälle, mind. 2 %, inkl. Mörtellieferung.

Arbeitsbereich:  BA-2.2
Material:  Kalkzementmörtel MG II
Bauteil:  Stahlbetondecke  vorgelagerter Kellerraum
Breite:  bis ca. 3,15 m
Schichtdicke:  ca. 2 bis ca. 13,3 cm,
  gem. Ausführungsplanung

Stahlbetondecke ist bogenförmig und verspringt. Siehe beiliegende Zeichnung! Abrechnung nach Abwicklungslänge des äußeren Bogens.

Angebotenes Fabrikat: ..................................................
  (vom Bieter anzugeben)
Menge: 52,000 m²

###### 9.2.2.3 Stahlbetonarbeiten im Entwässerungsgang

**9.2.2.3.1 U-förmige Schalung für Stahlbetondecke im Entwässerungsgang**
Katalog-Nr. 0100
Schalung für Stahlbetondecke und Montageuntergrund bestehend aus:

- dreiseitige Schalung
  Oberflächen glatt, aus nichtsaugenden
  Melaminharz- oder Systemschalungsplatten
- inkl. aller notwendiger Untestützungsmittel wie Gitterträger und Drehsteifen

liefern, genaue Lage einmessen und aufstellen, nach dem Ausschalen von der Baustelle schaffen.

Die Schalung bildet ein nach unten geöffnetes "U" aus. Die Oberkante des horizontalen Schalungselements befindet sich auf Höhe Unterkante Stahlbetondecke. Die seitlichen Schalbretter schließen den Abstand zwischen Abbruchkante Entwässerungsmauer bzw. Abbruchkante des linienförmigen Auflagers (Ausarbeiten von beidem in gesonderten Positionen) und des horizontalen Schalungselements. Die Eckverbindungen sind zu schließen, sodass kein Beton austreten kann!

Die Entwässerungsgangmauer besteht aus Bruchsteinmauerwerk (Kalkstein) und besitzt demzufolge keine glatte Oberfläche. Hier sind Vorkehrungen zur Abdichtung zu treffen und beim Verguß ist darauf zu achten, dass der Beton nicht an den Seiten austritt!

Einbauhöhe Decke: UK Decke bis ca. 2,1 m über OK Boden, Boden ist eine Sandsteinrinne, die nur an den Rändern waagerecht ist

Mehraufwand durch Bogenform bei Herstellung der Schalung ist mit einzukalkulieren.
Menge: 58,000 m²

**9.2.2.3.2 Seitenschalung für Lichtschachteinfassung, Höhe = 23 cm**
Katalog-Nr. 0200
Seitenschalung für Ausbildung Lichtschächte liefern, aufstellen und nach dem Erreichen der Festigkeit ausschalen und von der Baustelle schaffen.

Die Entwässerungsgangmauer besteht aus Bruchsteinmauerwerk (Kalkstein) und besitzt demzufolge keine glatte Oberfläche. Hier sind Vorkehrungen zur Abdichtung zu treffen und beim Verguß ist darauf zu achten, dass der Beton nicht an den Seiten austritt!

Einseitige Schalungsoberfläche glatt,
- Oberflächen glatt, aus nichtsaugenden
  Melaminharz- oder Systemschalungsplatten
- inkl. aller notwendiger Unterstützungsmittel wie Gitterträger und Drehsteifen.

Einbauhöhe Decke: UK Decke bis ca. 2,1 m über OK Boden, Boden ist eine Sandsteinrinne, die nur an den Rändern waagerecht ist.

Für die Ausführung der Schalung der Lichtschächte werden erhöhte Toleranzen nach DIN 18202 vereinbart. Die Schalung ist genauestens in Lage und Höhe einzumessen, ohne Toleranzen.

Maße sind der Ausführungsplanung zu entnehmen.

Höhe mind. 23 cm.

5 Stück
je bis ca. 1,32 m x 0,32 m
Menge: 10,000 m

**9.2.2.3.3 Seitenschalung Decke, Höhe = 33 cm**
Katalog-Nr. 0200
Seitenschalung für Begrenzung Stahlbetondecke an Entwässerungsmaueraußenseite (Fläche Richtung Süden) liefern, aufstellen und nach dem Erreichen der Festigkeit ausschalen und von der Baustelle schaffen.

Schalungsoberfläche glatt, wie Vorposition.

Die Entwässerungsgangmauer besteht aus Bruchsteinmauerwerk (Kalkstein) und besitzt demzufolge keine glatte Oberfläche. Zudem muss ein Teil der Schalung (ca. 2- mal 1,4 m) auf dem Mauerwerk montiert werden. Bei beiden Situationen sind Maßnahmen zur Abdichtung zu treffen und beim Verguß ist darauf zu achten, dass der Beton nicht an den Seiten austritt!

Höhe der Schalung ca. 33 cm.

Mehraufwand durch Bogenform bei Herstellung der Schalung ist mit einzukalkulieren.
Menge: 49,000 m

**9.2.2.3.4 Montageuntergrund herstellen: Beton C25/30, XC3, WF d=10 cm**
Verguß der Mauerkrone der Entwässerungsgangmauer sowie der (linienförmigen) Auflager mit Beton als Montageuntergrund.
Oberfläche eben und auf Höhe der horizontalen Schalung aus gesonderter Position abgezogen; liefern und einbauen.
Schalung in gesonderter Position.

Dicke: bis ca. 100 mm
Breite bei Entwässerungsgangmauer: ca. 0,6 m
Breite bei linienförmigem Auflager: bis ca. 25 cm
Länge je ca. 45 Meter
Einbauhöhe ca. auf Niveau des ausgeschachteten Bodenniveaus.
Material: Beton C 25/30, XC3, WF
ohne Bewehrung

Mehraufwand durch Bogenform bei Herstellung der Schalung ist mit einzukalkulieren.
Menge: 3,900 m³

**9.2.2.3.5 Entwässerungsgang: Stahlbeton C25/30, XC3, WF, d=20 cm**
Katalog-Nr. 0020
Stahlbeton auf Deckenschalung, Oberfläche eben und  abgezogen; liefern und einbauen.
Bewehrung und Schalung in gesonderter Position.

Einzurechnen sind hier der Verguß von vier Fallrohren (d = ca. 150 mm, Kunststoff/Zinkblech). Ausbildung von Fugen mit Querkraftdornen in separater Position.

Dicke: 200 mm
Breite: ca. 1,55 m
Einbauhöhe Decke: UK Decke bis ca. 2,1 m über OK Boden, Boden ist eine Sandsteinrinne, die nur an den Rändern waagerecht ist.
Material: Beton C 25/30, XC3, WF
Bewehrung:  gemäß Statik
Menge: 69,000 m²

**9.2.2.3.6 Ausbildung der Fugen in STB-Decke des Entwässerungsganges**
Ausbildung Fugen gem. Konstruktionsplan zur Verhinderung von Rissbildungen im angrenzenden Mauerwerk infolge Schwinden des Betons.

6 Fugen. je ca. bis zu 1,3 m
Fugenbreite 20 mm, inkl. ortbetongeeignete Weichfaserplatte in Fugenebene anordnen.

Leitprodukt Weichfaserplatte: ISOVER Akustic HWP 1, oder gleichwertig

Angebotenes Fabrikat: ..................................................
  (vom Bieter anzugeben)

Einbau von Lastdornen aus Edelstahl mit längsverschieblicher Edelstahlhülse zur Übetragung von Kräften in Dehnfugen.

Anordnung von je Fuge 2 Querkraftdollen.

Positionierung siehe Schalplan.

Material: Stahl A4
Dorndurchmesser: 22 mm
Dornlänge: 350 mm

inkl. Brandschutzmanschette F90

Leitprodukt: Schöck Stacon Typ LD 22 - S -A4, oder gleichwertig

Angebotenes Fabrikat: ..................................................
  (vom Bieter anzugeben)
Menge: 8,000 m

**9.2.2.3.7 Herstellung Oberflächengefälle auf Stahlbetondecke Entwässerungsgang**
Herstellen einer horizontalen Kalkzementmörtelfläche. Aufspachteln im Gefälle, mind. 2 %, inkl. Mörtellieferung.

Arbeitsbereich:  BA-2.2
Material:  Kalkzementmörtel MG II
Bauteil:  Stahlbetondecke  Entwässerungsgang
Breite:  bis ca. 140 cm
Schichtdicke:  ca. 2 bis ca. 4,8 cm

Angebotenes Fabrikat: ..................................................
  (vom Bieter anzugeben)
Menge: 69,000 m²

##### 9.2.3 Abdichtungsarbeiten

###### 9.2.3.1 Abdichtungsarbeiten auf Stb.-Decken

**9.2.3.1.1 Herstellung Oberflächengefälle an Stützmauern**
Herstellen einer horizontalen Kalkzementmörtelfläche. Aufspachteln im Gefälle, mind. 2 %, inkl. Mörtellieferung.

Vor Herstellen des Gefällemörtels Geländerpfosten installieren (wird durch Schlossergewerk bauseits gemacht).

Arbeitsbereich:  BA-2.2
Material:  Kalkzementmörtel MG II
Bauteil:  Mauervorsprung Stützmauern
Breite:  bis ca. 55 cm
Schichtdicke:  ca. 2 bis 3 cm

Bauteil:  Ecktürme
Fläche/Stück:  ca. 2 m²
Schichtdicke:  ca. 2 bis 5 cm

Angebotenes Fabrikat: ..................................................
  (vom Bieter anzugeben)
Menge: 45,000 m²
Nachtrag: 0
Nachtragsstatus: erkannt

**9.2.3.1.2 Natursteinmauerwerk säubern**
Freiliegende Außenwände und Stützmauern vorbereitend für die Abdichtungsarbeiten säubern durch trockenes Abkehren.

Arbeitsbereich:  BA-2.2
Bauteile:  Außenwände am Gebäude
  freigelegte Stützmauern
Streifenhöhe:  12 cm ab OK Gefällemörtel
Menge: 100,000 m²
Nachtrag: 0
Nachtragsstatus: erkannt

**9.2.3.1.3 Grundierung Vertikalabdichtung**
Abzudichtende Untergründe aus nachfolgenden Positionen mit lösemittelfreier Grundierung vorbehandeln.
Grundierung als Systembestandteil passend zur nachfolgend beschriebenen Abdichtung auf saugenden mineralischen Untergründen.

Arbeitsbereich:  BA-2.2
Bauteile:  Außenwände am Gebäude
  freigelegte Stützmauern
Streifenhöhe:  12 cm ab OK Gefällemörtel

Leitprodukt:  remmers Kiesol MB, oder  gleichwertig

angebotenes Fabrikat:

........................................................................
(vom Bieter einzutragen)
Menge: 100,000 m²
Nachtrag: 0
Nachtragsstatus: erkannt

**9.2.3.1.4 Haftbrücke Zwischenabdichtung**
Mineralische, hoch sulfatbeständige Dichtungsschlämme als Haftbrücke und Zwischenabdichtung auftragen. Systembestandteil passend zur nachfolgend beschriebenen Abdichtung.
Vorbereitung des Untergrunds in separater Position erfasst.

Arbeitsbereich:  BA-2.2
Bauteile:  Außenwände am Gebäude
  freigelegte Stützmauern
Streifenhöhe:  12 cm ab OK Gefällemörtel
Material:  WW-Dichtschlämme gem. DIN  19573
Druckfestigkeit:  > 20 N/mm²
Wasserdampfdiffusionswiderstand (µ) < 200
Wassereinwirkungsklasse gem. DIN 18533/18535 W1-E

Leitprodukt:  remmers WP Sulfatex, oder  gleichwertig

angebotenes Fabrikat:

........................................................................
(vom Bieter einzutragen)
Menge: 100,000 m²
Nachtrag: 0
Nachtragsstatus: erkannt

**9.2.3.1.5 Kratzspachtelung rissüberbrückend**
Kratzspachtelung mit rissüberbrückender MDS herstellen, Lunken, Poren, Putzrillen usw. mittels Kratzspachtelung aus zweikomponentiger, rissüberbrückender mineralischer Dichtungsschlämme verschließen und egalisieren.

Arbeitsbereich:  BA-2.2
Bauteile:  Außenwände am Gebäude
  freigelegte Stützmauern
Streifenhöhe:  12 cm ab OK Gefällemörtel
Material:  WW-Dichtschlämme gem. DIN  19573
Druckfestigkeit:  > 20 N/mm²
Wasserdampfdiffusionswiderstand (µ) < 200
Wassereinwirkungsklasse gem. DIN 18533/18535 W1-E

Leitprodukt:  remmers MB 2K, oder gleichwertig

angebotenes Fabrikat:

........................................................................
(vom Bieter einzutragen)
Menge: 100,000 m²
Nachtrag: 0
Nachtragsstatus: erkannt

**9.2.3.1.6 Vertikalabdichtung erdberührter Natursteinmauerwerke**
Abdichtung gem. DIN 18533 mit rissüberbrückender MDS herstellen, Wassereinwirkungsklasse W1.1-E gem. Bodengutachten in Verbindung mit einer Dränage aus separaten Positionen.
Abdichtung aus zweikomponentiger, rissüberbrückender mineralischer Dichtungsschlämme vollflächig, Auftrag bis zur erforderlichen Schichtdicke, fachgerecht gem. Herstellerangaben verarbeiten.
Boden- und Wandanschlüsse gem. Herstellervorgaben ausführen. Dichtungskehlen gem. Herstellervorgaben herstellen. Dichtschlämme in mind. zwei Arbeitsgängen mit jeweils max. 5mm Schichtdicke auftragen. Einbauhöhe bis maximal Oberkante des geplanten Ziegelpflasters.

Die Abdichtungsschicht muss einen vollflächigen Verbund mit dem Untergrund aufweisen. Bis zum Erreichen der Regenfestigkeit ist Regeneinwirkung durch Abdeckungen o.ä. zu vermeiden.

Arbeitsbereich:  BA-2.2
Bauteile:  Außenwände am Gebäude
  freigelegte Stützmauern
Streifenhöhe:  12 cm ab OK Gefällemörtel
Material:  WW-Dichtschlämme gem. DIN  19573
Druckfestigkeit:  > 20 N/mm²
Wasserdampfdiffusionswiderstand (µ) < 200
Wassereinwirkungsklasse gem. DIN 18533/18535 W1-E

Leitprodukt:  remmers MB 2K, oder gleichwertig

angebotenes Fabrikat:

........................................................................
(vom Bieter einzutragen)
Menge: 100,000 m²
Nachtrag: 0
Nachtragsstatus: erkannt

**9.2.3.1.7 Kleinstfläche Lichtschachtkante schlämmen**
Vertikalabdichtung aus vorheriger Position auf Lichtschachtinnenkanten in einer Höhe von ca. 10 cm über Dränmörtel, bituminöse Abdichtung und Gefällemörtel herstellen.

Abwicklungslänge eines Lichtschachtes ca. 1,8 m

Arbeitshöhe ca. 2,4 m über Ok Rinne im Entwässerungsgang.
Menge: 1,300 m²

**9.2.3.1.8 Kleinstfläche Lichtschachtkante schlämmen erhöhter Aufwand**
Wie vorherige Position, hier gekrümmte/bogenförmige Form.

Abwicklungslänge eines Lichtschachtes ca. 2,1 m

Höhe hier ca. 15 cm.

Arbeitshöhe ca. 2,3 m über Ok Rinne im Entwässerungsgang.
Menge: 1,300 m²

**9.2.3.1.9 Zulage: Dichtschlämme und Gefällemörtel an Geländerpfosten anarbeiten**
Zulage: Punktuelle Anarbeitung der Dichtschlämme und des Gefällemörtels aus voriger Position an Geländerpfosten.
Arbeitsbereich:    Terrasse Süd
Bauteile:      Geländerpfosten
Zwischen den Geländerpfosten und den Zinnen befindet sich ein Zwischenraum mit ca. 10cm Breite. Dies ist mit einzukalkulieren.
Menge: 128,000 St

**9.2.3.1.10 Bituminöse Abdichtung gegen nichtdrückendes Wasser herstellen**
Abdichtung gegen Bodenfeuchte und nicht aufstauendes Sickerwasser nach DIN 18195-4 wie folgt herstellen:
- Untergrund gem. Herstellerangaben reinigen
- Bitumenvoranstrich liefern und Schutzbahn zur Haftung mit ca.300 g je m² einstreichen.
- 2 Lagen Elastomerbitumen-Schweißbahnen gem. FLL liefern und punktweise mit der erforderlichen Naht- und Stoßüberdeckung aufschweißen.
- Herstellung der Anschlüsse an vertikale Bauteile.  Anarbeitung an die Entwässerung ist in einer separater Position erfasst.

Arbeitsbereich:  BA-2.2
Bauteil:  Stahlbetondecken
Material:  PYE PV 200 S5 (Oberlage, inkl.  Durchwurzelungsschutz)
  PYE G 200 S4 (erste Lage)
Untergrund:  Magerbeton (Gefälle 2%)

Leitprodukt Oberlage:  BauderPLANT E, oder gleichwertig

angebotenes Fabrikat:

........................................................................
(vom Bieter einzutragen)

Leitprodukt erste Lage:  BauderFLEX G4E, oder  gleichwertig

angebotenes Fabrikat:

........................................................................
(vom Bieter einzutragen)
Menge: 125,000 m²
Nachtrag: 0
Nachtragsstatus: erkannt

**9.2.3.1.11 Abdichtung von Dollen zur Befestigung der Sandsteinlemente**
Durchdringungen von bauseits eingebrachten Dollen in bituminöser Bodenabdichtung der Vorpositionen fachgerecht gem. DIN 18533-1 anschließen, wie folgt:
- Rohrmanschette als Spezialflansch passend zum Abdichtungssystem der Vorpositionen liefern und an Dollen dichtschließend montieren
- Manschette faltenfrei anlegen, gem. Herstellerangaben auf Bodenabdichtung anbringen
inkl. aller Befestigungmittel

Arbeitsbereich:  BA-2.2
Dollendurchmesser:  ca. 20 mm
Flanschbreite:  mind. 50mm
Anschlusshöhe an Dollen max. 4 cm

angebotenes Produkt: ........................................
  (vom Bieter anzugeben)
Menge: 83,000 Stk
Nachtrag: 0
Nachtragsstatus: erkannt

**9.2.3.1.12 Abdichtung von Rohrdurchführung**
Durchdringungen von bauseits verlegten Rohren in bituminöser Bodenabdichtung der Vorpositionen fachgerecht gem. DIN 18533-1 anschließen, wie folgt:
- Rohrmanschette als Spezialflansch passend zum Abdichtungssystem der Vorpositionen liefern und an Rohrleitungen dichtschließend montieren
- Manschette faltenfrei anlegen, gem. Herstellerangaben auf Bodenabdichtung anbringen

Arbeitsbereich:  BA-2.2
Nennweite:  DN 100
Flanschbreite:  mind. 50mm

angebotenes Produkt: ........................................
  (vom Bieter anzugeben)
Menge: 6,000 Stk
Nachtrag: 0
Nachtragsstatus: erkannt

**9.2.3.1.13 Hohlkehle herstellen**
Hohlkehle aus Mörtel, zwischen Schutzbahn und aufgehenden Mauerwerken (innere und äußere Brüstung) zur Anarbeitung der bituminösen Abdichtung herstellen. Der evtl. notwendige Voranstrich mit Haftgrund ist einzukalkulieren.

Arbeitsbereich:  BA-2.2
Bauteil:  Außenwände am Gebäude
Mörtel:  Kalkzementmörtel MG III
Menge: 100,000 m
Nachtrag: 0
Nachtragsstatus: erkannt

**9.2.3.1.14 Bituminöse Abdichtung an Rändern hochführen**
Abdichtung aus vorheriger Position an den Rändern aufgehender Bauteile maximal entsprechend der Stärke des Bodenaufbaus umschlagen und an Vertikalabdichtung der Brüstungen anarbeiten, mit systemzugehörigem und für den speziellen Untergrund geeignetem Kleber.

Arbeitsbereich:  BA-2.2
Bauteil:  Stahlbetondecke - Außenwände
Nennweite:  DN 50
Max. Streifenhöhe:  15cm
Menge: 100,000 m
Nachtrag: 0
Nachtragsstatus: erkannt

#### 9.3 Bereich: Arbeiten nach Aufwand

##### 9.3.1 Stundenlohnarbeiten

*Hinweis: Stundenlohnarbeiten*
Stundenlohnarbeiten dürfen nur auf Anordnung oder mit vorheriger Zustimmung der zuständigen Bauleitung des AG durchgeführt werden.

Nachweise über Stundenlohnarbeiten sind zeitnah, d.h. spätestens eine Woche nach Ausführung der Bauleitung vorzulegen und abzeichnen zu lassen.

Die Stundenverrechnungssätze enthalten unaufgegliedert
- die Lohn- und Gehaltskosten einschließlich VWL
- die tariflichen und übertariflichen Zuschläge
- Lohn- und Gehaltsnebenkosten
- die Gemeinkosten, Wagnis, Gewinn, Beiträge an
  die tariflichen Sozialkosten und die Winterbaumlage nach
  der Betriebsverordnung nach dem neuesten Stand.

Der Stundenverrechnungssatz gilt unabhängig von der Anzahl der abgerechneten Stunden und den Bestimmungen der Stundenlohn-Abrechnungs-Vorschriften.

Die Anerkennung der Lohnnachweise erfolgt in allen Fällen grundsätzlich unter dem Vorbehalt der sonstigen vertraglichen Vereinbarungen.

Vertragsgrundlage ist die VOB ohne Einschränkungen.

**9.3.1.1 Normalstunden - Vorarbeiter**
Menge: 10,000 h

**9.3.1.2 Normalstunden - Facharbeiter**
Menge: 10,000 h

**9.3.1.3 Normalstunden - Arbeiter**
Menge: 10,000 h
